# ORA Zweifeldsporthalle Friedrichsthal
Angebotsaufforderung (GAEB 90, DA83)
DV-Nummer: 2206
Währung: EUR
Auftraggeber: Stadt Oranienburg, Schloßplatz 1, 16515 Oranienburg,

## Schließanlage
Datum: 16.02.26

*Hinweis*
Baubeschreibung

Allgemein
In den kommenden Jahren soll am Standort der
Grundschule
Friedrichsthal ein "Schul- und Sportcampus" entstehen.
Neben
einer bereits fertiggestellten Grundschule ist eine
multifunktionale, barrierefreie Sporthalle geplant,
die als
Versammlungsstätte Platz für bis zu 400 Zuschauer
bieten wird.
Das Vereinsheim des Fußballvereins wird integriert und
es
werden Außensportanlagen für die Schulnutzung und
öffentliche
Nutzung hergestellt.

Grundstück
Es handelt sich um das Flurstück 40 der Flur 2,
Gemarkung
Friedrichsthal mit einer Gesamtgröße von 29.446m².
Neben der Sporthalle gibt es einen Fußball-Rasen- und
Trainingsplatz sowie das neu errichtete Schulgebäude
mit
Pausenflächen und Stellplatzanlage.
Die Topografie des Grundstücks ist eben,
Höhenunterschiede
beschränken sich auf wenige Zentimeter.
Das Grundstück ist Bestandteil des Bebauungsplans Nr.
110
"Schulstandort an der Friedrichsthaler Chaussee" und
liegt in
der Schutzzone IIIB des Wasserschutzgebiets
Oranienburg-Sachsenhausen sowie im
Landschaftsschutzgebiet "Obere Havelniederung".

Baugrund / Gründung
Es gilt derzeit das Baugrundgutachten des angrenzenden
Schulgebäudes. Weitere Bohrungen im Bereich des neuen
Sporthallengebäudes sind geplant bzw. wurden bereits
ausgeführt.

Gebäude
Die geplante Zweifeldsporthalle mit den lichten Maßen
(B x L x
H) 22m x 45m x 7,50m kann durch einen Trennvorhang in
zwei
Sportflächen mit separaten Eingängen unterteilt
werden. Auf der
Tribüne befinden sich Plätze für 220 Zuschauer.
Um die Halle gruppieren sich ein zweigeschossiger
Sozialtrakt
und ein eingeschossiger Technik- und Lagertrakt. Das
Gebäude
ist ebenerdig und nicht unterkellert.
Zusätzlich zum Raumprogramm von Sporthallen nach DIN
18032-1, gibt es einen für das Gemeinwesen nutzbaren
Multifunktionsraum mit Nebenräumen, sowie separat
zugängliche Räumlichkeiten für den Fußballverein,
darunter ein
Clubraum mit Nebenräumen, sowie Schiedsrichter- und
Hauswirtschafträume.
Es gelten die Anforderungen der DIN 18032-1 sowie die
des
nationalen Wettkampfsports (ohne Bundesliga).

Konstruktion / Materialien
Tragwerk:
Das Gebäude wird in Massivbauweise aus Stahlbeton und
KS-Mauerwerk errichtet. Im Bereich der Halle wird ein
Stahlbetonskelett, bestehend aus Fertigteilstützen und
KS-Mauerwerksausfachungen errichtet.
Die Stabilisierung des Sozialtrakts und des
Technikbereichs
erfolgt über horizontale Decken- und vertikale
Wandscheiben,
die bis zur Gründung durchgehen.
Die Stabilisierung des Hallenbereichs erfolgt über das
Dachtragwerk und die eingespannten Fertigteilstützen in
Verbindung mit Ausfachungsmauerwerkswänden in KS.
Die Decken des Sozialtrakts und des Technikbereichs
werden
aus Spannbetonhohlplatten als Fertigteile und
bereichsweise
aus Stahlbeton hergestellt. Die auskragende Decke über
EG
wird als Stahlbetonrippendecke aus Fertigteilen mit
Ortbetonergänzung ausgeführt (p-Decke).
In Teilbereichen werden in die Stb.-Konstruktion
Installationsrohre für ELT eingelegt.

Dächer:
Die Dachkonstruktion der Halle besteht aus
Holzfachwerkbindern in Brettschichtholz mit einer
Tragschale
aus Stahltrapezblech mit Akustiklochung.
Die Wärmedämmung der Dachflächen erfolgt aus
Steinwolle,
Teilflächen als EPS-Dämmung.
Das Hallendach und das Dach des Gerätetraktes werden
mit
Kies beschichtet. Der Sozialtrakt erhält ein extensiv
begrüntes
Dach. Das Hallendach wird für die Montage einer
Photovoltaik-Anlage vorgesehen.

Fassaden:
Außenseitig ist mineralisches ein WDV-System geplant,
im
Bereich der Gebäudezugänge werden Teilbereiche als
Vorhangfassade ausgeführt.

Ausbau:
Nichttragende Wände werden aus KS-Mauerwerk und
Trockenbauwänden  erstellt. Die Wände werden mit
Kalkzementputz versehen. In allen Räumen  außer Lager
und
Technikräume sind GK-Abhangdecken vorgesehen  in Teilen
mit Akustiklochung.
Im Ausbau kommen u.a. folgende Materialien zum Einsatz:
- Wände: Innenputz mit Anstrich oder Wandfliesen
- Boden: schwimmender (Heiz-)Estrich mit
Kautschukbelag,
  Industrieparkett, PUR-Beschichtung oder Fliesen
- Prallwand Sporthalle: Akustik-Lamellen, Multiplex
- Türen: Stahl-Umfassungszargen mit HPL-beschichteten
  Türblättern aus Holzwerkstoff, sowie
Stahl-Rohrrahmentüren
- Fenster: Kunststoffprofile im Sozialtrakt; sonst
Stahlprofile mit
  Raffstoreanlagen.
- Pfosten-Riegel-Fassaden (Halle): Stahlprofile,
  z.T mit Raffstoreanlagen

Technische Gebäudeausrüstung
Elektroinstallation
Es erfolgt eine komplette Elektroinstallation des
Gebäudes,
einschl. Beschallungsanlage, Datennetz, allgemeiner
Beleuchtungsanlagen in LED-Ausführung sowie einer
Sicherheitsbeleuchtungsanlage mit
Zentralbatteriesystem.
Die Hauptzugänge werden mit einer Videosprechanlage
ausgestattet.
Darüber hinaus werden Rufanlagen für
behindertengerechte
Sanitärbereiche, eine Beschallungsanlage, eine
Brandmelde-/Alarmierungsanlage der Kat. 1 sowie eine
Einbruchmeldeanlage installiert.
Die Ausstattung der Halle wird auch eine
Spielstandsanzeige
beinhalten.
Auf dem Sporthallendach soll eine PV-Anlage
installiert werden.

Heizung:
Für die Wärmeversorgung des Gebäudes sind auf dem Dach
über Technik-Raum III 2 Stück Luftwärmepumpen
vorgesehen.
Die Luftwärmepumpen dienen der Beheizung der Räume des
zweigeschossigen Sozialtraktes sowie zur
Warmwasserbereitung. Zur Unterstützung der Raumheizung
und der Warmwasserbereitung erfolgt die Montage von
Solarthermie auf dem Dach der Sporthalle. Weiterhin
versorgen
die Luftwärmepumpen die Wärmetauscher der
Lüftungsgeräte
RLT 01 (Sporthalle) und RLT 02 (Sozialtrakt). Der
Hallenbereich
wird ausschließlich durch die Lüftungsanlage RLT 01
beheizt.
Für die Warmwasserbereitung der Duschbereiche sind 8
Stück
Frischwasserstationen vorgesehen.
Die Beheizung der Räume des Sozialtraktes erfolgt
mittels
Fußbodenheizung.

Sanitär:
Die Entwässerung erfolgt über Sammelleitungen aus
heißwasserbeständigen PP-Rohren mit Be-/Entlüftung über
Dach.
Die Trinkwasserversorgung innerhalb des Gebäudes wird
mit
Metallverbundrohr ausgeführt.

Lüftung:
Das Lüftungsgerät mit Wärmerückgewinnung der Sporthalle
und Tribüne wird auf dem Dach der an die Halle
angrenzenden
Geräteräume aufgstellt. Die Lüftungsanlage übernimmt
auch die
Beheizung der Sporthalle.
Das Lüftungsgerät mit Wärmerückgewinnung für den
Umkleide-/Duschbereich wird auf dem Dach des
Sozialtraktes
aufgestellt.
Für die Wärmeabfuhr im Raum 0.10. IT ist eine
Klima-Splitanlage auf dem Dach des Sozialtraktes
vorgesehen.

Verkehrserschließung Baustelle / Hinweis Schulbetrieb
Das Grundstück ist an der Friedrichsthaler Chaussee
gelegen.
Direkt an der Straße befindet sich das neuerrichtete
Schulgebäude mit Stellplatzanlage. Zwischen
Stellplatzanlage
und Schulgebäude wird während der Bauzeit die Einfahrt
zur
Baustelle sein. Eine etwa 100 m lange Baustraße führt
von dort
zum im hinteren Teil des Grundstücks geplanten
Sporthallengebäude, wo Platz zum Rangieren der
Baustellenfahrzeuge vorgehalten wird.

Die Baumaßnahme findet während des laufenden
Schulbetriebs
statt. Die Sicherheit der Kinder und Lehrkräfte ist zu
jedem
Zeitpunkt sicherzustellen! Hier ist insbesondere auch
auf das
sichere Befahren der Zufahrt zu achten. Bei
unübersichtlichen
Verhältnissen ist zum Befahren bzw. Verlassen der
Zufahrt vom
AN immer ein Mitarbeiter als Einweiser einzusetzen.

Der AN hat seine Mitarbeiter bzw. Mitarbeiter seines
Unterauftragnehmers sowie Lieferanten entsprechend zu
unterweisen.

*Hinweis*
Allgemeine kalkulatorische Vorbemerkungen
vollumfänglich gem. aktueller Vergabe- und
Vertragsordnung für Bauleistungen (VOB)

Unter anderem ist bei allen Leistungen neben der
betriebsfertigen Montage auch die Lieferung der
dazugehörigen
Stoffe und Bauteile (gem. VOB/C DIN 18299, Pkt. 2.1.1)
in
ungebrauchtem Zustand (gem. VOB/C DIN 18299, Pkt.
2.3.1)
einzukalkulieren.

Ausführungsplanung
Planungsunterlagen zur Bauausführung, insbesondere
Zeichnungen, Genehmigungen, Gutachten etc. werden dem
AN
ausschließlich im Datenformat (PDF, Zeichnungen ggf.
auch als
DWG) übermittelt. Die erforderlichen Ausdrucke sind
vom AN
eigenständig und auf eigene Rechnung zu erstellen.

Vorbenannte Sachverhalte sind bei der Kalkulation zu
berücksichtigen und in die Einheitspreise
einzukalkulieren.

*Hinweis*
HINWEIS: ERWEITERUNG BESTEHENDE SCHLIESSANLAGE

Es handelt sich um die Erweiterung der vorhandenen
elektronischen Schließanlage der Grundschule
Friedrichsthal zu einer Gesamtanlage für den Schul-
und Sportcampus

Da es sich um die Erweiterung einer bereits vorhandenn
 Schließanlage handelt, sind ausschließlich
systemzugehörige Produkte aus folgendem System "iLOQ
S5" des Hersteller iLOQ anzubieten.

Produkte anderer Hersteller / Systeme sind nicht
zulässig!

A  ALLGEMEINE VORBEMERKUNGEN

Die angebotene Schließanlage muss in Leistungsumfang,
Auslegung und Dienstleistung den Maßstäben
eines industriell gefertigten Sicherheitsproduktes
entsprechen. Der Hersteller der Schließanlage muss
nach DIN EN ISO 9001 zertifiziert sein, ebenso muss
der Hersteller den Nachweis erbringen, dass er ein
Umweltmanagementsystem nach DIN EN ISO 14001
zertifiziert hat. Darüber hinaus eine Zertifizierung
nach
ISO 27001 eines
Informationssicherheit-Managementsystems (ISMS).

Zylinder und Schlüssel müssen vom Hersteller so
gekennzeichnet sein, dass sie für Dritte keine
Zuordnung
zulassen. Die Funktion eines übergeordneten Schlüssels
darf nur aus der Verwaltungssoftware ersichtlich
sein. Die Berechtigung, Erweiterung zu Schließanlagen
(Zylinder mit Schlüsseln) zu programmieren, ist durch
ein funktionierendes Kontrollsystem, z.B. elektronisch
kodiertem Identmedium, wie z.B. Programmier Token,
dem durch die ausschreibende Stelle zu benennenden
Besitzern/Eigentümern der Schließanlage vorbehalten
(organisatorischer Anlagenschutz).

B  TECHNISCHE VORBEMERKUNGEN

Systembeschreibung Digitales batterieloses
Schließsystem iLOQ S5:
Zylinder und Schlüssel arbeiten energieautark ohne
Batterie und Verkabelung, die benötigte Energie
wird durch die Einführbewegung des Schlüssels
produziert.
Das iLOQ Schließsystem wird über das Internet
verwaltet. Zutrittsberechtigungen können schnell und
flexibel
vergeben werden. Die Schließzylinder können sowohl mit
einem Schlüssel (Gerät zu Gerät Kommunikation)
als auch mit dem Programmier Token umprogrammiert
werden. Über ein Netzwerkmodul und einen Hotspot
(Tür- oder Wandleser) zur Schlüsselprogrammierung, der
im Gebäude installiert wird, lässt sich die
iLOQ-Schließanlage optional auch fernverwalten als
auch Berechtigungsänderungen und Änderungen der
Zeitprofilen auf den Schlüsseln vornehmen ohne das der
Administrator die Schlüssel über den Programmier
Token umprogrammieen muss.

1.  System:
1.1. Das Schließsystem muss gemäß EN 15684 geprüft
sein und hat in der Klassifikation
 "Elektronische Verschlusssicherheit" mindestens die
Klasse F zu erreichen.
1.2 Als Verschlüsselung muss der AES-256 (oder
gleichwertig) verwendet werden, selbst- bzw.
eigenentwickelte Verschlüsselungsalgorithmen sind
nicht zulässig.
1.3 Die Datenübertragung hat aus Sicherheitsgründen
verschlüsselt und kontaktbehaftet
 zwischen den Komponenten Zylinder und Schlüssel zur
erfolgen.
1.4 Es muss optional möglich sein, verlorene Schlüssel
zu sperren und/oder Änderungen der
Zugangsrechte vorzunehmen, via Gerät zu Gerät
Kommunikation (d.h. über die Online-Leser), ohne
die Türen mit dem Programmiergerät zu begehen oder
direkter Programmierung der Schlüssel.
1.5 Die Zylinder fungieren, als Teil des D2D-Netzes
(Gerät zu Gerät Kommunikation) als
Informationsempfänger und als Datenübermittler, d.h.
diese verteilen erhaltene Informationen nach
Erhalt auch an andere Schlüssel, welche diese Zylinder
bedienen.
1.6 Um die Sicherheit des Schließsystems zu erhöhen
als auch die Weitergabe von Systempasswörtern
 zu verhindern, dürfen Schließanlagenpasswörter weder
bekannt noch durch den Nutzer zu vergeben
 sein. Nur Log-in Passwörter sind frei durch den
Administrator zu wählen und jederzeit änderbar.
1.7. Zur Verwaltung des Schließsystems sind eine
Softwarelizenz, ein Programmier Token sowie eine
  Tischgerät für die Programmier Token notwendig.
1.8 Flexible Programmierung von Zutrittsrechten auf
die Schlüssel bei Schlüsselübergabe ohne
 Nachprogrammierung der Zylinder
1.9 Automatische Sperren von verlorenen Schlüsseln
durch Nutzerschlüssel mit Hilfe der Gerät-zu-Gerät
  Kommunikation oder über den Programmier Token.
1.10 Innerhalb des Schließsystems müssen auch Online
NFC/RFID Wandleser zur Verfügung stehen.
1.11 Der Hersteller hat mindestens 24 Monate
Gewährleistung auf die ausgelieferte Hardware
zuzusichern

2. Zylinder:
2.1 Vollständiger batterie- und kabelloser Zylinder,
der seine Arbeitsenergie ausschließlich durch
 die Einführbewegung des Schlüssels generiert
2.2 Alle Zylinder sind mechanisch identisch aufgebaut,
um eine flexible Lagerhaltung und kurze
 Lieferzeiten zu ermöglichen
2.3 Europrofilzylinder müssen in verschieden Versionen
(z.B. Doppel-, Halb-, Knaufzylinder)
 und ab einer Grundlänge von 30/30 mm bzw. 30/10
(Halbzylinder) lieferbar sein
2.4 Europrofilzylinder für Standardschlösser müssen in
vollständiger Modulbauweise geliefert werden,
damit die Zylinderlänge und Ausführung flexibel vor
Ort angepasst werden kann. Der Zusammenbau
der modularen Profilzylinder muss derart einfach
auszuführen sein, dass der eingewiesene Nutzer
selbst, ohne Spezialwerkzeug und/oder Hilfsmittel,
problemlos Zylinder verlängern oder verkürzen
kann
2.5 Innerhalb einer Schließanlage müssen elektronische
Europrofilzylinder, Ovalzylinder,
 Vorhängeschlösser, Briefkastenschlösser,
Möbelschlösser, Rohrtresore sowie Schlüsselleser zur
 Aktivierung von externen Systemen verfügbar und
parallel nutzbar sein
2.6 Alle Produkte erfüllen die Anforderungen der
elektromagnetischen Verträglichkeit (EMV) und
 entsprechen den geltenden CE-Vorschriften
2.7 Die Zylinder müssen ohne jegliche
Sonderausstattung im Außenbereich einsetzbar
 sein und in einem Temperaturbereich von -25°C bis
+70°C funktionieren, Klassifizierung mind. IP55
 Ovalzylinder, Hebelzylinder und Vorhängeschlösser
auch bis -40° C
2.8 Ereignisprotokollierung im Zylinder für mindestens
500 Ereignisse muss gewährleistet sein
2.9 Zylinder müssen jederzeit optional mit einer
Kalenderfunktionalität sowie die zusätzliche
 Speicherung von Datum und Uhrzeit in den Ereignissen
vor Ort nachrüstbar sein
2.10 Zylinder müssen statische Zeitstempel verarbeiten
und verwalten können, um auch ohne Batterien
  z.B. Schlüssel mit einem Start- und/oder Entdatum
Zutritt zu gewähren oder diesen abzulehnen zu
  können.
2.11 Die Zylinder fungieren, als Teil des D2D-Netzes
(Gerät zu Gerät Kommunikation) als
Informationsempfänger und als Datenübermittler, d.h.
diese verteilen erhaltene Informationen nach
Erhalt auch an andere Schlüssel, welche diese Zylinder
bedienen.
2.12 Regen- und Staubschutzknauf müssen optional zur
Verfügung stehen und jederzeit vom Kunden
  nachgerüstet werden können ohne den Zylinder zu
tauschen.
2.13 Die Zylinder müssen von einem akkreditierten
Prüflabor durchgeführten Brandschutztest mindestens
der Klasse T120 (120 Minuten) erfolgreich bestanden
haben.

3. Schlüssel:
3.1 Batterieloser digitaler Schlüssel
3.2 Kopierschutz durch Verschlüsselung mittels AES-256
3.3 Die Schlüssel fungieren, als Teil des D2D-Netzes
(Gerät zu Gerät Kommunikation) als
Informationsempfänger und als Datenübermittler, d.h.
diese verteilen erhaltene Informationen nach
Erhalt auch an andere Zylinder, welche diese Schlüssel
bedienen.
3.4 Alle Schlüssel sind mechanisch identisch
aufgebaut, um eine flexible Lagerhaltung zu
ermöglichen.
3.5 Zutrittsrechte können komplett gelöscht werden,
sodass der Schlüssel risikolos gelagert und später
 für einen neuen Nutzer programmiert werden kann
3.6 Schlüsselschaft besteht aus bruchfestem Edelstahl
3.7 Zeitzonen- oder Ablaufprogrammierung (Start
und/oder Enddatum)
3.8 Schlüsselkappen zur Kennzeichnung der Schlüssel in
diverse Farben verfügbar und wechselbar
3.9 Eine äußere Identifizierung der
Schließberechtigung darf nicht möglich sein
3.10 Optional müssen Schlüssel UID System auf Mifare
Basis unterstützen ohne das hierfür ein
  zusätzliches RFID Inlay benötigt wird.
3.11 Schlüssel müssen ohne jegliche Sonderausstattung
im Außenbereich bei bis zu -40 °C einsetzbar
 sein (z.B. Feuerwehrschlüsselkasten), Klassifizierung
mind. IP68
3.12 Es muss möglich sein, Umprogrammierungen der S5
Schlüssel auch mittels Smartphones (via
NFC-Schnittstelle) und installierter iLOQ S50 App
durchzuführen. Für diese Funktion ist weder eine
spezielle Registrierung in der App, noch eine
zusätzliche Lizensierung im 5-Series Manager notwendig.

4. Software
4.1 Webbasierende serverseitige Datenbank mit lokal
installierten Software-Clients
4.2 Das Rechenzentrum muss gemäß ISO 27001 und
IT-Grundschutz zertifiziert sein und damit eine hohe
Systemsicherheit und Verfügbarkeit gewährleisten.
4.3 Jegliche Kommunikation muss mindestens AES-256 und
SSL verschlüsselt erfolgen
4.4 Mehrplatz- und Multiuserfähigkeit muss ohne
Aufpreis gewährleistet werden
4.5 Die Integration von Gebäudeplänen zur Darstellung
und Bearbeitung von Zylinderdaten,
 Zugangsrechten und Programmieraufgaben muss
gewährleistet werden
4.6 Mit den Gebäudeplänen müssen Zugangsrechte von
Schlüsseln interaktiv darstellbar sein
4.7 Die Benutzer-Berechtigungen müssen mehrstufig
mittels Passwortes und Programmier-Token möglich
 sein.
4.8 Sämtliche Updates müssen in die jährliche
Lizenzgebühr eingeschlossen sein
4.9 Der lokale Software-Client muss lauffähig auf
Windows Betriebssystemen ab Windows Version 10
  oder neuer sein.
4.10 Das System muss multilingual aufgebaut sein, es
muss gewährleistet werden, dass gleichzeitig mit
 mehreren Sprachversionen gearbeitet werden kann

5. Online System
5.1 Die gleichzeitige Verwaltung von Online und
Offline Komponenten in einer Software und Datenbank
wird vorausgesetzt.
5.2 Kombination von batterielosen Schlüsseln mit
NFC/RFID Wandlesern und PIN-Code Tastaturen muss
 gewährleistet sein, die Verwaltung aller Medien hat
über eine Datenbank zu erfolgen
5.3 Die Ansteuerung der Leser kann über Schlüssel, PIN
oder über die Kombination Schlüssel und PIN
erfolgen.
5.4 Die Spannungsversorgung der Onlinekomponenten ist
über ein Netzteil oder über PoE /PoE+
 sicherzustellen
5.5 Tür-/Wandleser zur Änderung von Berechtigungen der
Schlüssel müssen gleichzeitig als
 Schlüsselleser für die Ansteuerung externen
Komponenten (z.B. Motorschloss) eingesetzt werden
  können.
5.6 Optional muss es möglich sein, das Türmodule über
4G/LTE in das Online-Netzwerk einzubinden.
5.7 Es müssen sowohl Leser mit Touchpad als auch Leser
mit haptischer Tastatur (inkl. Fühlpunkt auf der
Taste 5) zur Verfügung stehen.
5.8 Der Leser fungiert als Schnittstelle zwischen
Datenbank und D2D-Geräten (Gerät zu Gerät
Kommunikation).
5.9 Um den Personenkreis mit eingeschränkter
Sehleistung zu unterstützen, müssen optional Leser mit
einer Tastatur zur Verfügung stehen bei denen die
Taste 5 haptisch zu erfühlen ist. Dadurch wird die
Eingabe der PIN zur Freigabe und Ansteuerung
erleichtert.

C Leistung nach Auftragserteilung

Die Leistung des Auftragsnehmers umfasst sowohl die
komplette Lieferung als auch den fachgerechten
Einbau des anzubietenden Schließsystems. In
Zusammenarbeit mit dem Bauherrn und/oder Bauleitung ist
eine Liste der Schließberechtigungen zu erstellen.
Dieser Entwurf ist erst gültig, wenn er in allen
Einzelheiten
vom Bauherrn und/oder Bauleitung genehmigt und
freigegeben ist. Nach Erstellung des
Schließberechtigungsentwurfs sind die notwendigen
Zylinderlängen zu ermitteln, festzulegen und in der
Zylinderliste einzutragen. Für die Richtigkeit der
Zylinderlängen ist der Auftragnehmer allein
verantwortlich.

Das technische Personal sowie die verantwortlichen
Personen der Schlüsselverwaltung werden vom Bieter
über die Struktur der Schließanlage unterrichtet. Die
Erläuterungen zum Bestellwesen für Ersatzbedarf sind
eingeschlossen. Nach erfolgtem Einbau der
Schließzylinder sind alle Schlüssel, Identmedien,
Programmier
Token sowie die dazu gehörige lizensierte Software,
gegen Empfangsbestätigung dem Bauherrn und/oder
der Bauleitung zu übergeben. Gehen Schlüssel,
Identmedien, Programmier Token und/oder Passwörter beim
Auftragnehmer verloren, so haftet er für die gesamten,
dadurch entstehenden Kosten und Ersatzleistungen.

### Titel 01 Baustelleneinrichtung / Techn. Bearbeitu

*Hinweis*
Das Einrichten und Räumen der Baustelle, einschließlich
Vorhaltung der Baustelleneinrichtung, ist gemäß VOB/C
DIN
18299 als Nebenleistung auszuführen.

Folgende Hinweise sind dabei auch zu beachten:

Lagerflächen und Aufstellplätze für Bauwagen, Container
etc. sind auf dem Grundstück gemäß anliegendem Entwurf
zum Baustelleneinrichtungsplan in begrenztem Umfang
vorhanden. Materiallagerungen im Gebäude sind nicht
bzw.
nur nach vorheriger Abstimmung mit dem AG gestattet.
Ggf. notwendige Flächen darüber hinaus sind vom AN zu
beschaffen. Genehmigungen für die Nutzung öffentlicher
Flächen sind vom AN einzuholen. Anfallende Gebühren für
Zwecke des AN (z.B. Personalcontainer) sind Sache des
AN.
Aufenthalts-, und Unterkunftseinrichtungen sind in
ausreichendem Umfang entsprechend den
berufsgenossenschaftlichen Auflagen herzurichten.
Plant der AN den Einsatz von Mobilkränen, so hat er die
Bedingungen rechtzeitig abzuklären und die nötigen
Genehmigungen einzuholen.
Im Zuge der Herstellung der Versorgungsleitungen durch
die
Leitungsträger ist mit Einschränkungen des
Baustellenverkehrs zu rechnen.
Die Baustelle befindet sich an einem allgemeinen
Wohngebiet. Für alle Dieselmotoren, die mehr als 10 h
Gesamtbetriebszeit aufweisen, müssen zum Schutz vor
Partikel-Emissionen Rußfilter nach T3 der Partikel-
Filterliste
des BUWAL verwendet werden bzw. Partikelfilter für die
Abgasstufe IIIb der Richtlinie 97/68/EG verfügen.
Für die Maßnahmen zum Schutz gegen Baulärm während
des Auf- und Abbaus der Baustelleneinrichtung und der
Bauausführung gelten die Anforderungen des Bundes-
Immissionschutzgesetzes (BImSchG), der Allgemeinen
Verwaltungsvorschrift (AVwV) zum Schutz gegen Baulärm -
Geräuschimmissionen.
Fassadengerüste sind bauseits vorhanden.
Ein Baustellen-WC ist bauseits vorhanden.

**01.01 Technische Bearbeitung, Schließplan, Systeminbetriebnahme**
Für jedes Element / Bauteil ist eine prüfbare
Werkplanung zu
erstellen. Sie ist innerhalb von 18 Werktagen nach
Auftragserteilung dem Auftraggeber zur Prüfung und
Freigabe
zu übergeben. Die Klärung etwaiger Fragen mit dem
Architekten und dem AG bzw. Nutzern der Schließanlage
ist
vom AN frühzeitig und eigenständig einzuleiten.

Folgende Leistungen sind u.a. zu erbringen:
Mandant / Objekt anlegen als Erweiterung des
bestehenden
ILOQ S5 Systems um einen zusätzlichen Mandanten / ein
zusätzliches Objekt vom betreuenden
System-Administrator
(Kontaktdaten sind vom Auftraggeber zu erfragen)
Erstellung Schließplan einschl. Definition der
Schließberechtigungen, eigenverantwortlich vom AN in
Abstimmung mit dem AG bzw. Nutzern
Schließzylinderlängen sind  vom AN entsprechend der
Werkplanungstürdetails unter Berücksichtigung der
beauftragten bzw. montierten Beschläge festzulegen und
im
Schließplan einzutragen.
Vor Produktionsbeginn ist ein örtliches Feinaufmaß
durchzuführen und ggf. sind erforderliche Anpassungen
im
Schließplan vorzunehmen.

Das Vorliegen der vollständigen fehlerfreien
Unterlagen ist
Voraussetzung für die Produktionsfreigabe bzw.
Materialbestellung.
Menge: 1,000 psch

**01.02 Systeminbetriebnahme**
Systeminbetriebnahme,
beinhaltet Inbetriebnahme und Einrichten des
Gesamtsystems
auf bauseitigem Rechner, Programmierung und
Parametrierung
der Datenbank.
Menge: 1,000 psch

**01.03 Zusammenstellung Objektdokumentation**
Zum Abschluss der Baumaßnahme hat der AN eine
lückenlose
Dokumentation über alle tatsächlich verarbeiteten
Produkte zu
übergeben. Die Unterlagen sind spätestens zwei Wochen
vor
Abnahme unaufgefordert bei der Bauüberwachung 1-fach
digital
im PDF-Format auf CD bzw. DVD gebrannt zur Prüfung
einzureichen. Nach Freigabe durch die Bauüberwachung
sind
die Unterlagen 1-fach in Papierform zu übergeben.

Die Dokumentation ist sowohl digital als auch in
Papierform
nach der folgenden Struktur aufzugliedern und muss
insbesondere folgende Unterlagen enthalten:

Allgemeine Unterlagen und Nachweise
Fachunternehmererklärung / Gewährsbescheinigung,
fortgeschriebener Schließplan
Wartungsliste mit Wartungs- und Pflegehinweisen zu
allen wartungsrelevanten Bauteilen einschl. Angabe der
einzuhaltenden Prüfintervalle, Bedienungsanleitungen,
Angaben zu Bauteilen (komplette
Materialzusammenstellung
entsprechend der Gliederung des
Leistungsverzeichnisses)
mit Produktdatenblättern mit exakten technischen
Angaben
der einzelnen eingesetzten Bauteilen und Materialen.
Menge: 1,000 psch

### Titel 02 Softwarelizenzen

**02.01 Softwarelizenz ONLINE, 1 Modul**
Softwarelizenz ONLINE "1 Modul",
jährliche Softwarelizenz,
Erweiterung der bestehenden Softwarelizenz der Stadt
Oranienburg um 1 Online-Modul,
Fabrikat: iLOQ,
Typ: S5S.N1.
Menge: 1,000 St

### Titel 03 Programmierzubehör

**03.01 S5 Programmieradapter für die Programmierung**
S5 Programmieradapter für die Programmierung,
Tischgerät zur Aufnahme des Programmier-Token,
für die Programmierung von Schlüsseln und Zylindern,
USB-Anschluss, inkl. Verbindungskabel,
Fabrikat: iLOQ,
Typ: A00.18
Menge: 1,000 St

**03.02 Programmierkabel**
Programmierkabel zum Programmieren von S5 Zylindern,
Micro-USB Anschluss,
Fabrikat: iLOQ,
Typ: A00.17
Menge: 1,000 St

**03.03 Programmier Token**
Programmier Token,
Identmedium zur Benutzeranmeldung an der
Verwaltungssoftware und Programmierung
(mind. 3 Stück/Schließsystem),
Fabrikat: iLOQ,
Typ: P55S.
Menge: 1,000 St

### Titel 04 Schlüssel

**04.01 Batterieloser elektronischer Schlüssel, ohne Schlüsselkappe**
Batterieloser elektronischer Schlüssel,
Elektronischer, frei programmierbarer Schlüssel
HOME-kompatibel, ohne Schlüsselkappe,
IP 68, Temperaturbereich: -40 °C - + 70°C,
Fabrikat: iLOQ,
Typ: K5S.8.
Menge: 50,000 St

**04.02 Schlüsselkappe rot**
Schlüsselkappe rot,
Schlüsselkappe für batterielosen elektronischen
Schlüssel,
Farbe: rot,
Fabrikat: iLOQ, Typ: A5.104.
Menge: 50,000 St

### Titel 05 Europrofilzylinder, digital, Zubehör

**05.01 Batterieloser elektronischer Halbzylinder**
Batterieloser elektronischer Halbzylinder,
Außenseite elektronisch, Innenseite blind,
Inkl. Kalendermodul,
Speicherung der mindestens 500 letzten Ereignisse,
Temperaturbereich -25 °C - + 70°C, IP55,
Zum Einsatz in Brandschutztüren bis T120,
Grundlänge 30/10 mm,
Fabrikat: iLOQ,
Typ: D5S.110.SB.

Einschließlich Inbetriebnahme Schließzylinder,
Initialisieren, Programmieren und Montage,
inkl. Längenanpassung Zylinder für den Einbau bei
freiem
Zylinderloch.
Menge: 13,000 St

**05.02 Batterieloser elektronischer Knaufzylinder**
Batterieloser elektronischer Knaufzylinder,
Außenseite elektronisch, Innenseite mechanischem
Drehknauf,
inkl. Kalendermodul,
Speicherung der mindestens 500 letzten Ereignisse,
Temperaturbereich -25 °C - + 70°C, IP55,
zum Einsatz in Brandschutztüren bis T120 zugelassen,
Grundlänge 30/30 mm, Drehknauf Edelstahl,
Fabrikat: iLOQ,
Typ: D5S.310.SB.

Einschließlich Inbetriebnahme Schließzylinder,
Initialisieren, Programmieren und Montage,
inkl. Längenanpassung Zylinder für den Einbau bei
freiem
Zylinderloch.
Menge: 10,000 St

**05.03 Batterieloser elektronischer Profilzylinder**
Batterieloser elektronischer Profilzylinder,
Außenseite elektronisch, Innenseite mechanisch über
iLOQ Schlüssel sperrbar,
inkl. Kalendermodul,
Speicherung der mindestens 500 letzten Ereignisse,
Temperaturbereich -25 °C - + 70°C, IP55,
zum Einsatz in Brandschutztüren bis T120,
Grundlänge 30/30 mm,
Fabrikat: iLOQ,
Typ: D5S.410.SB.

Einschließlich Inbetriebnahme Schließzylinder,
Initialisieren, Programmieren und Montage,
inkl. Längenanpassung Zylinder für den Einbau bei
freiem
Zylinderloch.
Menge: 63,000 St

**05.04 Batterieloser elektronischer Profildoppelzylinder**
Batterieloser elektronischer Profilzylinder als
Doppelzylinder,
Außenseite elektronisch, Innenseite elektronisch,
inkl. Kalendermodul,
Speicherung der mindestens 500 letzten Ereignisse,
Temperaturbereich -25 °C - + 70°C, IP55,
zum Einsatz in Brandschutztüren bis T120,
Grundlänge 30/30 mm,
Fabrikat: iLOQ,
Typ: D5S.220.SB.

Einschließlich Inbetriebnahme Schließzylinder,
Initialisieren, Programmieren und Montage,
inkl. Längenanpassung Zylinder für den Einbau bei
freiem
Zylinderloch.
Menge: 1,000 St

**05.05 Verlängerung für D5 Europrofil-Zylinder, 5 mm**
Verlängerung für D5 Europrofil-Zylinder, 5 mm,
Verlängerung zur modularen Längenanpassung,
Fabrikat: iLOQ,
Typ: AD5.E05.
Menge: 5,000 St

**05.06 Verlängerung für D5 Europrofil-Zylinder, 10 mm**
Verlängerung für D5 Europrofil-Zylinder, 10 mm,
Verlängerung zur modularen Längenanpassung,
Fabrikat: iLOQ,
Typ: AD5.E10.
Menge: 15,000 St

**05.07 Verlängerung für D5 Europrofil-Zylinder, 15 mm**
Verlängerung für D5 Europrofil-Zylinder, 15 mm,
Verlängerung zur modularen Längenanpassung,
Fabrikat: iLOQ,
Typ: AD5.E15.
Menge: 20,000 St

**05.08 Verlängerung für D5 Europrofil-Zylinder, 20 mm**
Verlängerung für D5 Europrofil-Zylinder, 20 mm,
Verlängerung zur modularen Längenanpassung,
Fabrikat: iLOQ,
Typ: AD5.E20.
Menge: 20,000 St

**05.09 Verlängerung für D5 Europrofil-Zylinder, 25 mm**
Verlängerung für D5 Europrofil-Zylinder, 25 mm,
Verlängerung zur modularen Längenanpassung,
Fabrikat: iLOQ,
Typ: AD5.E25.
Menge: 20,000 St

**05.10 Verlängerung für D5 Europrofil-Zylinder, 30 mm**
Verlängerung für D5 Europrofil-Zylinder, 30 mm,
Verlängerung zur modularen Längenanpassung,
Fabrikat: iLOQ,
Typ: AD5.E30.
Menge: 10,000 St

**05.11 Verlängerung für D5 Europrofil-Zylinder, 35 mm**
Verlängerung für D5 Europrofil-Zylinder, 35 mm,
Verlängerung zur modularen Längenanpassung,
Fabrikat: iLOQ,
Typ: AD5.E35.
Menge: 5,000 St

**05.12 Verlängerung für D5 Europrofil-Zylinder, 40 mm**
Verlängerung für D5 Europrofil-Zylinder, 40 mm,
Verlängerung zur modularen Längenanpassung,
Fabrikat: iLOQ,
Typ: AD5.E40.
Menge: 5,000 St

**05.13 Dekoring für D5 Europrofilzylinder**
Dekoring für D5 Europrofilzylinder,
Dekorationsring zur Abdeckung des Zylinderüberstandes,
je elektronische Seite, Material: Edelstahl gebürstet,
Fabrikat: iLOQ,
Typ: A5.002.
Menge: 20,000 St

**05.14 Blindzylinder**
Ausführung von Profil-Blindzylindern,
in verschiedenen Längen ab  L=30/30 mm.
zugelassen für Brandschutztüren T30 / T60 / RA.
Menge: 20,000 St

**05.15 Schwenktürwächter Sicherung Türdrücker akustisches Signal**
Schwenk-Türwächter zur Sicherung des Türdrückers, mit
akustischem Signalgeber, mit Voralarmfunktion, mit
Dauerfreigabefunktion für Durchgangsbetrieb, einschl.
Profilhalbzylinder, zur Montage auf Tür, vollflächig,
aus Stahl,
befestigen durch Schrauben, einschl.
Edelstahl-Montageplatte
zur Befestigung an Rohrrahmentür.
Menge: 2,000 St

### Titel 06 Onlinekomponenten 5-Serie

**06.01 Netzwerkmodul Net Bridge**
Netzwerkmodul Net Bridge,
Onlinemodul zum Anschluss von bis zu 16 Busteilnehmern
Komponenten zur direkten Anbindung von
Systemkomponenten
an die Datenbank für die Übertrag von
Änderungen/Ereignissen,
anschlussfertig und betriebsbereit in einem
Kunststoffgehäuse,
IP 65,
einschließlich Spannungsversorgung über Netzteil/USV,
Fabrikat: iLOQ,
Typ: N500.

Einschließlich Inbetriebnahme,
Initialisieren, Programmieren und Montage.
Menge: 1,000 St

**06.02 Relaiskarte**
Relaiskarte, Busgerät, zur Steuerung von an der Tür
installierten Geräten, wie z. B. Motorschloss,
E-Öffner,
Magnetschloss, etc.
Zum Anschluss an vorbeschriebene Net Bridge,
Fabrikat: iLOQ,
Typ: N507

Einschließlich Inbetriebnahme,
Initialisieren, Programmieren und Montage.
Menge: 1,000 St

**06.03 NFC/RFID/PIN Wandleser**
NFC/RFID/PIN Wandleser,
Busteilnehmer zum Anschluss an das Modul N507
zum Ansteuern von externen Komponenten über,
in den iLOQ Schlüssel integrierte NFC-Chip und/oder
PIN-Code, Kommunikation mit dem iLOQ Schlüssel AES-256
verschlüsselt, AP-Gehäuse: Kunststoff schwarz,
Fabrikat: iLOQ,
Typ: N510.220.

Einschließlich Inbetriebnahme,
Initialisieren, Programmieren und Montage.
Menge: 1,000 St

**06.04 Montageadapter für N510.220**
Montageadapter für N510.220,
Montageadapter für Leser N505i,
Fabrikat: iLOQ,
Typ: A5.114.
Menge: 1,000 St

### Titel 07 Schließzylinder, mechanisch

**Ausführungsbeschreibung 0001 Ausführungsbeschreibung mechanische Schließanlage**
*Ausführungsbeschreibung mechanische Schließanlage*
Das Leistungsverzeichnis umfasst die Erstellung einer
neuen mechanischen
Schließanlage

Die Schließanlage muss die VdS-Klasse B erfüllen.

Anlagenart: General-Hauptschlüsselanlage (GHS-Anlage)
/ mit mindestens 5
Gruppenschließungen, mit Sicherungskarte.

Schließzylinderlängen bzw. Schließzylindertypen sind
entsprechend des Aufmaßes
des AN vor Ort, unter Berücksichtigung der geplanten
Beschläge, festzulegen.

Jeder Schlüssel ist mit einem Schlüsselanhänger,
Kunststoff, mit treffenden
Bezeichnungen gem. Ausführungsplanung / Schließplan
als Computerausdruck
(keine Handbeschriftung) zu versehen. Bündelung
jeweils 3 von 4 Schlüssel mit
Schlüsselring DN 25 mm, Ringhöhe mind. 2,7 mm,
Übergabe aller Schlüsselt
beschrifteten und neuen (nicht verschmutzten) Karton.

**07.01 Profil-Halbzylinder, gleichschließend**
Profil-Halbzylinder als Erstellung einer neuen
Schließanlage mit
Sicherungskarte,
Profilhalbzylinder gemäß DIN 18252 und DIN EN 1303,
Klassifizierung nach DIN EN 1303: 1-6-0-0-0-C-6-2
Dauerhaftigkeit: mind. Klasse 6
Korrosionsbeständigkeit: C
Verschlusssicherheit: Klasse 6
Angriffswiderstand: 2

Zylinder Messing, Oberfläche matt vernickelt,
mit mindestens 6 Stiftzuhaltungen,
Zylinderlängen (nach Aufmaß AN),
Grundlänge Zylinder, L=30/10 mm.

Zylinder innerhalb der Anlage gleichschließend.

Einschließlich Stulpschraube und Montage des Zylinders
bei
vorhandenem Türbeschlag sowie Demontage eines
bauseitigen
Profilzylinders der Bauschließanlage.
Menge: 18,000 St

**07.02 Zulage Zylinderverlängerung, je 5 mm**
Zylinderverlängerungen (bis einseitig 80 mm in 5 mm
Schritten)
für zuvor benannte Profilzylinder.
Die Berechnung erfolgt je angefangene 10 mm je Seite
ausgehend von der Grundlänge (L=30/30).
Menge: 10,000 St

**07.03 Schlüssel liefern**
Schlüssel (General- und Gruppenschlüssel) für
vorbeschriebene
Profilzylinder der mechanischen Schließanlage liefern,
bei
Bestellung der Anlage.
Menge: 10,000 St

USt %: 19,00
